# AUSSCHREIBEN.DE
Angebotsaufforderung (GAEB DA XML 3.2, DA83)
Projekt: ADE
Erstellt mit: GXML Toolbox V3.2 R20170508, ORCA a.de-Exporting (3.4.11.139), 15.07.2020

## 1 Rathscheck Schiefer und Dach-Systeme ZN der Wilh. Werhahn KG

*Hinweis: Herstellerinformation*
Rathscheck Schiefer und Dach-Systeme ZN der Wilh. Werhahn KG Neuss
St.-Barbara-Straße 3
D-56727 Mayen-Katzenberg
Telefon (0)2651 955-0
Fax (0)2651 955-100
info@rathscheck.de (mailto:info@rathscheck.de)
http://www.rathscheck.de (http://www.rathscheck.de/)

### Titel 01 Vorbemerkungen

*Hinweis: allgemeine Vorbemerkungen*
Nachfolgend möchten wir Ihnen zu unseren Muster-Leistungsverzeichnissen einige Erläuterungen / Hinweise an die Hand geben.

1. Die Muster-Leistungsverzeichnisse erheben grundsätzlich nicht den Anspruch auf Vollständigkeit. Die Leistungsverzeichnisse sind für jeden Einzelfall von dem Bauherren / Planer dahingehend zu überprüfen, ob sie für das Bauvorhaben einschlägig sind und den projektspezifischen Anforderungen genügen. D.h. die Leistungsverzeichnisse sind regelmäßig entsprechend anzupassen.

2. Wir empfehlen die Hinzuziehung von Fachplanern und spezialisierten Fachunternehmen, die eine ausreichende Erfahrung im Umgang mit unseren Produkten vorweisen können. Der richtige Umgang mit Naturbaustoffen setzt entsprechende Fachkenntnisse zwingend voraus.

3. Bei Planung und Ausführung sind grundsätzlich die anerkannten Regeln der Technik zu beachten. Dazu zählen u.a. nachstehende Regelwerke:

- Das Regelwerk des Deutschen Dachdeckerhandwerks (Zentralverband des Deutschen Dachdeckerhandwerks e.V.)
- DIN EN 12326-1 und -2
- Produktdatenblätter und Prüfzeugnisse
- Schiefer-Bibel (Rathscheck)

4. Darüber hinaus kann im Einzelfall bei Planung und Ausführung auch der Stand der Technik maßgeblich sein. Dies deshalb, weil das Unternehmen Rathscheck stets an der Weiterentwicklung und Innovation ihrer Produkte arbeitet.

Unter dem Stand der Technik ist im Allgemeinen ein fortgeschrittener, fortschrittlicher Entwicklungsstand zu verstehen, dessen Erprobung seine Eignung für die Praxis ergeben hat, der jedoch nicht zwingend bereits zu den anerkannten Regeln der Technik zählt.

Der Stand der Technik ergibt sich u.a. aus:
- Verlegerichtlinien
- Einbauanleitungen
- Schiefer-Bibel (Rathscheck)

Den beteiligten Fachleuten wird empfohlen, ihren Auftraggeber / Bauherren darüber aufzuklären, wenn abweichend von den anerkannten Regeln der Technik geplant und ausgeführt wird.

5. Im Fall einer öffentlichen Ausschreibung sind die Muster-Leistungsverzeichnisse entsprechend den Erfordernissen des Vergaberechts anzupassen.

### Titel 02 Bogenschnitt Deckung

#### Untertitel 02.01 Bogenschnitt Deckung mit InterSIN

*Hinweis: Ergänzende Informationen & Downloads*
Wir bieten Ihnen kostenlose Downloads zu unserem umfassenden Schiefer-Angebot

Schieferdetails
Mit unseren Dach- und Fassadendetails stellen wir Ihnen eine Auswahl hochwertiger Bilddateien (.jpg) sowie einen technischen Querschnitt (.pdf) für einen detaillierten Aufbau zur Verfügung. Laden Sie sich jetzt Ihre gewünschten Dach- und Fassadendetails für eine professionelle Planung und Ausführung mit Schiefer kostenlos herunter. Jetzt Paket herunterladen: https://www.rathscheck.de/service/downloads/schieferdetails-fuer-dach-und-fassade (http://www.ausschreiben.de/online/usr/view.php?mode=link&tb=rathscheck&url=https://www.rathscheck.de/service/downloads/schieferdetails-fuer-dach-und-fassade)

Prüfzertifikate
Schiefer ist ein durchweg natürlicher Baustoff ohne schädliche, belastende oder gesundheitlich bedenkliche Inhaltsstoffe. Während der Nutzungsdauer entstehen keinerlei negative umwelt- und gesundheitsrelevanten Auswirkungen. Es ergeben sich keinerlei Entsorgungsprobleme. Hier finden Sie alle unsere Prüfzertifikate und Prüfzeugnisse unserer Produkte.
Zu den Prüfzertifikaten: https://www.rathscheck.de/service/downloads/pruefzeugnisse (http://www.ausschreiben.de/online/usr/view.php?mode=link&tb=rathscheck&url=https://www.rathscheck.de/service/downloads/pruefzeugnisse)

Schiefer-Texturen
Eine Übersicht der verschiedenen Schiefer-Texturen für unsere Deckarten. Alle Schiefer-Texturen als ZIP finden Sie unter: https://www.rathscheck.de/service/downloads/texturen (http://www.ausschreiben.de/online/usr/view.php?mode=link&tb=rathscheck&url=https://www.rathscheck.de/service/downloads/texturen)

Schiefer-Inspiration - Unsere Broschüren
Viele historische Bauwerke und auch die moderne Architektur nutzt die hochwertigen Eigenschaften und den natürlichen Charme des Schiefers. Denn Schiefer entspricht allen Anforderungen der heutigen Bauphysik und ist dank innovativer Verlegetechniken und seiner Langlebigkeit äußerst wirtschaftlich. Lassen Sie sich inspirieren: https://www.rathscheck.de/home/inspiration-und-wissen/broschueren (http://www.ausschreiben.de/online/usr/view.php?mode=link&tb=rathscheck&url=https://www.rathscheck.de/home/inspiration-und-wissen/broschueren)

Kontakt & Beratung
Wenn Sie Fragen haben oder eine Beratung rund um das Thema Schiefer wünschen: Schreiben Sie uns gerne und wir helfen Ihnen gerne weiter. Zur Kontaktanfrage: https://www.rathscheck.de/service/kontakt-beratung (http://www.ausschreiben.de/online/usr/view.php?mode=link&tb=rathscheck&url=https://www.rathscheck.de/service/kontakt-beratung)

**02.01.0001 Dachflächen mit Bogenschnitt-Schablone eindecken**
'.........' ° geneigte Dachflächen mit säurefestem Schiefer,
Qualität InterSIN (in den Codestufen W1, S1, T1), mit
Bogenschnitt-Schablonen, Steingröße ..x.. cm, mit '.........'
mm Höhenüberdeckung eindecken.
Die Befestigung erfolgt mit mind. 3 Stck. '.........' pro
Stein.
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Menge: 0,000 m²

**02.01.0002 Gaubendachflächen mit Bogenschnitt-Schablone eindecken**
'.........' ° geneigte Gaubendachflächen mit säurefestem
Schiefer, Qualität InterSIN (in den Codestufen W1, S1,
T1), mit Bogenschnitt-Schablonen, Steingröße ..x.. cm,
mit '.........' mm Höhenüberdeckung eindecken.
Die Befestigung erfolgt mit mind. 3 Stck. '.........' pro
Stein.
Menge: 0,000 m²

**02.01.0003 Traufeindeckung als eingebundenen Fuß als Mehraufwand**
Traufeindeckung als eingebundenen Fuß entgegen der
Hauptdeckrichtung laufend, einschließlich erforderlicher Gebindesteine als Mehraufwand zur Flächendeckung ausbilden.
Menge: 0,000 m

**02.01.0004 Traufgebinde (Reparaturgebinde) als Mehraufwand**
Traufgebinde (Reparaturgebinde) als Mehraufwand zur
Flächendeckung eindecken.
Menge: 0,000 m

**02.01.0005 Traufeindeckung als eingespitzten Fuß als Mehraufwand**
Traufeindeckung als eingespitzten Fuß als Mehraufwand zur Flächendeckung ausbilden.
Menge: 0,000 m

**02.01.0006 Ortdeckung als eingebundener Anfang- oder Endort als Mehraufwand**
Ortdeckung als eingebundener Anfang- oder Endort als
Mehraufwand zur Flächendeckung eindecken. Der Anfangort ist als Stichort, der Endort als Doppelort einzudecken.
Menge: 0,000 m

**02.01.0007 Ortdeckung als eingebundener Anfang- oder Endort als Mehraufwand**
Ortdeckung als eingebundener Anfang- oder Endort als
Mehraufwand zur Flächendeckung eindecken. Anfang- und
Endort sind als Stichort einzudecken.
Menge: 0,000 m

**02.01.0008 Eingebundene Grateindeckung als Mehraufwand**
Eingebundene Grateindeckung als Mehraufwand zur
altdeutschen Schieferdeckung als Stichanfangort bzw.
Doppelendort ausbilden.
(einmal gemessen / beidseitig gedeckt)
Menge: 0,000 m

**02.01.0009 Eingebundene Grateindeckung als Mehraufwand**
Eingebundene Grateindeckung als Mehraufwand zur
altdeutschen Schieferdeckung als Stichanfangort bzw.
Stichendendort ausbilden.
(einmal gemessen / beidseitig gedeckt)
Menge: 0,000 m

**02.01.0010 First als Mehraufwand**
First als Mehraufwand zur Flächendeckung ausbilden.
(einmal gemessen / beidseitig gedeckt)
Menge: 0,000 m

**02.01.0011 Firstgebinde / Pultfirst als Mehraufwand zur Flächendeckung**
Firstgebinde / Pultfirst als Mehraufwand zur
Flächendeckung ausbilden.
(einmal gemessen / einseitig gedeckt)
Menge: 0,000 m

**02.01.0012 Eingebundene Hauptkehle als Mehraufwand**
Eingebundene Hauptkehle als Mehraufwand zur
Flächendeckung mit Kehlsteinen mit rundem Bruch
eindecken. Im Preis enthalten ist das Liefern und Anbringen der
erforderlichen Kehlschalung inkl. Dreikantleisten.
Menge: 0,000 m

**02.01.0013 Eingebundene Wandkehle als Mehraufwand**
Eingebundene Wandkehle als Mehraufwand zur
Flächendeckung mit Kehlsteinen mit rundem Bruch
eindecken. Im Preis enthalten ist das Liefern und Anbringen der
erforderlichen Kehlschalung inkl. Dreikantleisten.
Menge: 0,000 m

**02.01.0014 Eingebundene Wangenkehle als Mehraufwand**
Eingebundene Wangenkehle als Mehraufwand zur
Flächendeckung mit Kehlsteinen mit rundem Bruch
eindecken. Im Preis enthalten ist das Liefern und Anbringen der
erforderlichen Kehlschalung inkl. Dreikantleisten.
Menge: 0,000 m

**02.01.0015 Eingebundene Sattelkehle als Mehraufwand**
Eingebundene Sattelkehle als Mehraufwand zur
Flächendeckung mit Kehlsteinen mit rundem Bruch
eindecken. Im Preis enthalten ist das Liefern und Anbringen der
erforderlichen Kehlschalung inkl. Dreikantleisten.
Menge: 0,000 m

**02.01.0016 Eingebundene Herzkehle als Mehraufwand**
Eingebundene Herzkehle als Mehraufwand zur Flächendeckung mit Kehlsteinen mit rundem Bruch eindecken. Im Preis enthalten ist das Liefern und Anbringen der erforderlichen Kehlschalung inkl. Dreikantleisten.
Menge: 0,000 m

**02.01.0017 Kaminkopf (verschalt) in Bogenschitt-Deckung eindecken**
Kaminkopf (verschalt) in Bogenschitt-Deckung mit
säurefestem Schiefer Qualität InterSIN (in den Codestufen W1, S1, T1), Steingröße ..x.. cm eindecken.
Kaminfläche : '.........' m²

Die Orte sind als eingebundene Stichanfang- und
Doppelendorte auszubilden.
Ortganglänge: '.........' m

Die traufseitigen sowie die seitlichen Übergänge von
der Dach- in die Kaminfläche sind anzukehlen. Im Preis
enthalten ist das Liefern und Anbringen der
erforderlichen Kehlschalung inkl. Dreikantleisten.
Kehllänge: '.........' m

Der firstseitige Anschluss ist mit Metallblechen
auszubilden.
Zuschnittbreite: '.........' mm
Länge : '.........' m
Menge: 0,000 Stk
